# Hauptstraße 148, Sportboden und Prallwand
Angebotsaufforderung (GAEB DA XML 3.1, DA83)
Projekt: A4141013
Währung: EUR
Erstellt mit: SOFTTECH GmbH / GXML Toolbox V3.3 R20230503, AVANTI pro 2025, 29.01.2026

## 3000 Prallschutz
Datum: 29.01.2026

### 01 Sanierung Prallwand

*Hinweis: Baustellenbeschreibung*
Baustellenbeschreibung

Bauvorhaben Sanierung Turnhalle, Theodor-Heus-Gymnasium,
Hauptstraße 148, 45219 Essen

Auf dem Grundstück an der Hauptstraße 148  soll für die Immobilienwirtschaft  der Stadt Essen der Hallenboden sowie die Prallwand saniert werden.
Die Turnhalle grenzt unmittelbar am Schulgebäude des Theodor-Heus-Gymnasium an.

Die Grundfläche der zu sanierenden Fläche der Dreifach-Sporthalle beträgt ca. 1219 m²

Die Anfahrt und die Beschickung der Sporthalle erfolgt über die Hauptstraße oder über die rückseitige Zufahrt auf das Schulgelände

Leistungsumfang dieser Ausschreibung sind die für die Umsetzung des Vorhabens der erforderliche Hallenboden sowie die erforderlichen Prallschutzwände der Sporthalle.

Vorbemerkungen zum Leistungsverzeichnis

1.0 - Normen, Grundlagen
- siehe Vertragsbedingungen -

Darüberhinaus gelten für alle Arbeiten die Bestimmungen, Richtlinien, Merkblätter, Verordnungen und Empfehlungen, Werks- und technische Vorschriften und Güte-Bestimmungen in der jeweils gültigen Fassung sowie Hinweise, die sich auf die vorgesehenen Materialien und deren Verarbeitung nach der neuesten Kenntnis der Technik beziehen und die Anwendungs- und Verarbeitungsrichtlinien der Liefer- und Herstellerfirmen.

Es gelten für die nachfolgend beschriebenen Leistungen insbesondere: (In den jeweils zur Zeit gültigen Fassungen).

VOB, Teil C
Landesbauordnung NRW einschl. Ergänzungen der Genehmigungsbehörde Ausführungszeichnungen
Regeln der BG,
Unfallverhütungsvorschriften (Schulen),
Kreislaufwirtschaftsgesetz (KrW/G)
Abfallsatzung der Stadt Essen
Gewerbeabfallordnung GewAbfV
Wasserhaushaltsgesetz.

2.0 - Schadstofffreie Materialien
Für alle Baustoffe und Bauteile sind ausschließlich schadstofffreie Materialien zu verwenden.

3.0 - Baulärm, Arbeitszeiten
Die Belästigungen im Baustellenbereich und von Anwohnern, Passanten und Schülern an/auf Zufahrtsstraßen durch Lärm und Staubentwicklung o.ä. bei den Arbeiten bzw. Transporten sind auf das unvermeidliche Maß zu beschränken. Die Verkehrssicherung und die laufende Reinigung inkl. Staubschutz bei Transporten sind in die Einheitspreise einzukalkulieren.

4.0 - Baustelleneinrichtung, Baustrom / Bauwasser
Die Baustelleneinrichtung des AN ist mit der Bauleitung des AG abzustimmen.
Sämtliche Verbrauchskosten für Strom und Wasser trägt der Auftraggeber.
Ein Baustrom- und ein Wasseranschluss werden bauseits zur Verfügung gestellt.
Die Verteilung innerhalb des Gebäudes ist Leistung des AN.
Alle darüber hinaus erforderlichen Baustelleneinrichtungen sind auf den anteilig zur Verfügung stehenden Flächen vom Auftragnehmer herzustellen. Die Kosten hierfür sind in die Einheitspreise einzurechnen.

Dem AN steht kein Verfügungsrecht über Räume innerhalb der Baustelle bzw. innerhalb der angrenzenden Gebäude zu. vgl. VOB, Teil C, Ziffer 4.1.1; DIN 18 299.

5.0 - Baureinigung
In die Einheitspreise ist einzukalkulieren, dass die Arbeitsbereiche und Zuwegungen während der gesamten Bauzeit sauber zu halten sind, betroffene Teile öffentlicher bzw. privater Straßen und Wege sind ständig sauber zu halten.

Der bei den Arbeiten des AN anfallende Schutt (Bauschutt, Verpackungsmaterial, sonstige Abfälle) ist zu trennen und an einer vom AG festzulegenden Stelle zu sammeln.
Der Schutt wird Eigentum des AN und ist mindestens 1 x wöchentlich zu entsorgen.

Alle Kosten der Entsorgung wie Liefern, Aufstellen, Austausch und Abtransport der Entsorgungscontainer inklusive erforderlicher Gebühren sind einzukalkulieren.

6.0 - Ausführungsunterlagen
Sämtliche Ausführungsunterlagen werden dem AN ausnahmslos in digitaler Ausführung übergeben.

7.0 - Meterrisse
Die bestehenden OK FFB sind als Bezug zu nutzen.

8.0 - Personal
Der AN verpflichtet sich, für die Durchführung seiner vertraglichen Leistungen und zur Einhaltung der vereinbarten Termine ausreichendes Personal mit qualifizierter Führung zur Verfügung zu stellen.

9.0 - Witterung
Erschwernisse während der Ausführungszeit durch Witterungseinflüsse sind in den Einheitspreisen zu
berücksichtigen. z.B. gelten Regenfälle als typische Gefahrenursache im Bauwesen. Die Niederschläge und die Schäden sind durch den AN ohne Vergütung zu beseitigen.

10.0 - Absturzsicherung (über die Gerüste hinaus)
Erforderliche provisorische Absturzsicherungen, die für die eigenen Leistungen des AN erforderlich sind, sind ohne gesonderte Vergütung während der vertraglichen Ausführungsdauer herzustellen, instandzuhalten und zu demontieren/entsorgen.
Entfernt der AN für seine eigene Leistung bereits vorhandene Absturzsicherungen, so hat er die Bereiche zu sichern und nach Abschluss der eigenen Arbeiten die Absturzsicherungen wiederherzustellen.

11.0 - Gerüste
Erforderliche Gerüste, die für die eigenen Leistungen des AN erforderlich sind, sind ohne gesonderte Vergütung herzustellen, vor- und instandzuhalten und zu demontieren/entsorgen.

12.0 - Werkstattplanung
Der AN hat alle von ihm zu erstellenden Werkstatt- und Montagezeichnungen vor Fertigung dem AG rechtzeitig zur formellen Freigabe vorzulegen. Mit der Fertigung darf nur nach freigegebenen Plänen begonnen werden.

13.0 - Maße
Alle Maße sind ca.-Maße und vor Ausführungs- bzw. Planungsbeginn eigenverantwortlich vom AN aufzunehmen. Abweichungen sind dem Architekten mitzuteilen.

14.0 - Nebenleistungen
siehe hierzu auch 4.0 der VOB Teil C und die gewerkespezifischen Vorbemerkungen.

15.0 - Termine
Ausführungstermine sind mit der Bauleitung abzustimmen.

16.0 - Abnahme
Der Auftragnehmer ist verpflichtet, dem Auftraggeber oder dem von ihm bestellten Vertreter bei der Abnahme zur Dokumentation ohne gesonderte Vergütung alle in den Leistungsverzeichnissen geforderten Unterlagen, in einfacher Ausfertigung zu übergeben, darüberhinaus von den verwendeten Materialien Prüfzeugnisse, Produktdatenblätter und Übereinstimmungserklärungen - dies gilt insbesondere für Materialien mit Anforderungen an Schall- und Brandschutz, sowie für z.B. Farben, Lacke hinsichtlich Umweltverträglichkeit.

17.0 - Objektbegehung vor Angebotsabgabe
Der AN hat sich vor Abgabe des Angebots vom Umfang der auszuführenden Arbeiten und über die örtlichen Gegebenheiten zu informieren. Ortsbesichtigungen sind nur nach vorheriger Absprache mit dem AG möglich. Nachforderungen, die aus Unkenntnis über die Örtlichkeit entstehen werden nicht anerkannt.

18.0 - Sonstiges
Alle Leistungen, die zur Funktionsfähigkeit bzw. Vollständigkeit der beschriebenen Arbeiten erforderlich werden, sind im Einheitspreis enthalten, auch wenn im Einzelfall diese Leistungen nicht besonders erwähnt sind.

Im Leistungsverzeichnis genannte Produkte dienen der Vereinfachung und oder zur Erklärung der Wertigkeit. Grundsätzlich gilt auch ohne weiteren Hinweis  "oder gleichwertig"

Die Kommunikation zwischen alle Beteiligten gilt in Textform gleichermaßen wie Schriftform.

#### 01.01 Los 2 Prallwand

**01.01.0010 Baustelleneinrichtung**
Einrichten der Baustelle für sämtliche in der Leistungsbeschreibung aufgeführten Leistungen.
Menge: 1,000 psch
Voraussichtliche Abrechnungsmenge: 1,000

**01.01.0020**

**01.01.0030 Genehmigungszeichnungen**
Erstellen von Genehmigungszeichnungen in zweifacher Ausführung zur Vorlage beim Bauherren/Planer. Es sind mind. alle Ansichten und alle relevanten Schnitte darzustellen.
Menge: 1,000 psch
Voraussichtliche Abrechnungsmenge: 1,000

**01.01.0040 Unterkonstruktion ballwurfsicher**
Die Unterkonstruktion ist gemäß Prüfzeugnis / Zulassung für den nachfolgenden Prallschutz auszuwählen.
Die Aufbautiefe der Unterkonstruktion beträgt ca. 120 mm. Materialität und Gliederung sind frei wählbar, sofern das gewählte System die notwendigen Vorgaben der Zulassung und Einsatz erfüllt.

Profilquerschnitt:_____ x ___  x ____ mm
Profilquerschnitt:_____ x ___  x ____ mm

Zur Leistung zählt das lot- und fluchtgerechte Ausrichten der Tragkonstruktion gemäß DIN 18202, Tabelle 3. Sämtliche in der Unterkonstruktion eingesetzten Materialien müssen Baustoffklasse
A nicht brennbar entsprechen und Ballwurfsicher sein.
Menge: 450,000 m2

**01.01.0050 Haftvorstrich zur Aufnahme des Prallschutzes**
Vorbereitete Wandflächen für die Verklebung mit  Prallschutz mit geeignetem Haftgrund vorstreichen.
Menge: 450,000 m2

**01.01.0060 Prallwand**
Akustisch hochwirksame schwerentflammbare Prallwand
Punktelastische Prallwand aus Polyester-Paneelen, Paneelstärke gemäß Prüfzeugnis des Bieters Farbe grau-meliert
Die Prallwand muss nach DIN 18032-7:2020-09 auf Kraftabbau, Ballwurfsicherheit und Schlagfestigkeit geprüft sein.
Bieterangaben:
Zertifikat-Registrier-Nummer:
 _____________________________
Die Prallwand muss einschließlich der Befestigungsangaben als schwerentflammbarer klassifiziert sein und mind. C s2 d0 nach DIN-EN 13501 entsprechen. Der Klassifizierungsbericht ist dem Angebot zwingend beizulegen.
Bieterangabe Brandschutznachweis:

Brandklasse:  __________________________

Klassifizierungsbericht: __________________________

Prüfinstitut  __________________________

Prüfzeugnis-Datum:  __________________________
Menge: 450,000 m2

**01.01.0070 Zulage Bekleiden von Sporthallentüren 2 flg**
Zulage zu vorgenannter Paneelverkleidung für die Beplankung von zweiflg. Sporthallenzugangstüren. Mit dieser Position sind alle zusätzlichen Anschnittarbeiten abgegolten
Menge: 5,000 Stück

**01.01.0080 Zulage Bekleiden von Sporthallentüren 1 flg**
Zulage zu vorgenannter Paneelverkleidung für die Beplankung von einflg. Sporthallenzugangstüren. Mit dieser Position sind alle zusätzlichen Anschnittarbeiten abgegolten
Menge: 7,000 Stück

**01.01.0090 Zulage Bekleiden von Seiltaschen-/Revisionstüren 1 flg**
Zulage zu vorgenannter Paneelverkleidung für die Beplankung von einflg. Seiltaschen- bzw. Revisionstüren. Mit dieser Position sind alle zusätzlichen Anschnittarbeiten abgegolten
Menge: 4,000 Stück

**01.01.0100 Zulage Bekleiden von Geräteraumtoren**
Zulage zu vorgenannter Paneelverkleidung für die Beplankung von Geräteraumtoren. Mit dieser Position sind alle zusätzlichen Anschnittarbeiten abgegolten
Menge: 6,000 Stück

**01.01.0110 Zulage Anarbeiten an Fensterelement**
Zulage zu vorgenannter Paneelverkleidung für das Anarbeiten an Fensterelemente. Mit dieser Position sind alle zusätzlichen Anschnittarbeiten abgegolten
Menge: 3,000 Stück

**01.01.0120 Aussparungen bis 10 x 10 cm**
Zulage zur Wandverkleidung für das saubere Anarbeiten von Wandausschnitten für Sportgeräte, Türgriffe, Steckdosen oder andere Durchdringungen
Menge: 35,000 Stück

**01.01.0130 Sockelleiste aus Sperrholz schwarz lackiert**
Zulage zur Wandverkleidung für die Ausbildung des unteren Abschlusses der Prallwand als Sockelleiste aus Sperrholz zweifach deckend schwarz lackiert incl. unterseitigem Dichtband als Wischwasserschutz zum Sportboden liefern und verschrauben. Die Sockelleiste muss zur Aufnahme des Prallschutzes so gefälzt sein, dass die Vorderkante max. 10 mm gegenüber der Prallwand vorsteht.
Höhe: ca. 100 mm
Menge: 130,000 lfm

**01.01.0140 Gefälzte Birke-Abschlussleiste als Abschluss**
Gefälzte Birke-Abschlussleiste als Abschluss
Abschlussleiste aus Birke, farblos lackiert mit den Abmessungen 70 x 30 mm, rückseitig 15 x 25 mm zur Aufnahme des Prallschutzes gefälzt, vorderseitig gerundet liefern und als oberen und unteren Abschluss des Prallschutzes auf dem Wanduntergrund sichtbar verschrauben
Menge: 150,000 m

#### 01.02 Stundenlohn

*Hinweis: Stundenlohnarbeiten werden nur in Absprache der Bauleitung akzeptiert.*
Stundenlohnarbeiten werden nur in Absprache der Bauleitung akzeptiert. Die Abrechnung erfolgt im Rapport. Nach Ausführung hat der AN die Stunden an entsprechender Stelle abzuzeichnen.

**01.02.0010 Stundenlohn Vorarbeiter**
Nach Anweisung der Bauleitung
 Abrechnung erfolgt im Rapport
Menge: 5,000 h

**01.02.0020 Stundenlohn Facharbeiter**
Nach Anweisung der Bauleitung
 Abrechnung erfolgt im Rapport
Menge: 15,000 h

**01.02.0030 Stundenlohn Bauhelfer**
Nach Anweisung der Bauleitung
 Abrechnung erfolgt im Rapport
Menge: 15,000 h
